# Erweiterung Sporthalle Mücheln -02.2021
Angebotsaufforderung (GAEB DA XML 3.3, DA83)
Projekt: 20/04a
Währung: EUR
Erstellt mit: GXML Toolbox V3.3 R20220330, ORCA AVA 26.0.6 26.00.06, 22.01.2026

## Vorbemerkungen
Vorbemerkungen

Bauvorhaben: Sporthalle Mücheln
 Eptinger Rain
 06249 Mücheln

 Flurstück: 14/228, Flur: 30
 Gemarkung: Mücheln
 Gemeinde: Stadt Mücheln

Bauherr: Stadt Mücheln
 Markt 1
 06249 Mücheln

Das zu bearbeitende Objekt, Sporthalle, befindet sich im Eptinger Rain in Mücheln (Geiseltal).
Die Stadt Mücheln (Geiseltal) betreibt eine Mehrzwecksporthalle. Diese steht sowohl für Schulen als auch für Vereine zur Verfügung. Aktuell ist die Sanierung der Fassade geplant.

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Lageplan Grundriss

Allgemeine Konstruktion:
Die Sporthalle wurde zu DDR-Zeiten im Baukastensystem des Metallleichtbaukombinates errichtet. Kennzeichnend hierfür ist das räumliche Stabwerk der Dachkonstruktion. In einem 6-m-Raster lastet dieses  auf Stahlstützen auf, welche die Lasten über Einzelfundamente in den Baugrund ableiten.
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
Maßnahmenbeschreibung
Nach erfolgter Sanierung der Dächer und Entwässerung und dem Neubau eines
Gerätelagers soll die vertikale Gebäudehülle der Halle und ihrer nördlichen
südlichen und östlichen Anbauten mit einem Wärmedämmverbundsystem
ausgestattet werden einschließlich einer Perimeterdämmung der Sockelbereiche
des nichtunterkellerten Gebäudes.

## 08 Fassadenarbeiten WDVS

### Titel 01 Baustelleneinrichtung, Schutzmaßnahmen

**01.1 Baustelleneinrichtung**
*** Pauschalposition
Einrichten sowie Räumen der Baustelle und Wiederherstellen des Geländes einschl. Entfernen von Fundamenten und Verunreinigung, mit folgenden in den Pauschalpreis einzurechnenden Leistungen,
soweit sie nicht in nachfolgenden Einzelpositionen erfasst sind:
- Lager- und Arbeitsplätze
- Bauwagen und -container
- Verkehrssicherungseinrichtung einschl. Leistung zur
  Verkehrssicherung (z.B. bei Kranstellung)
- Bauwasseranschluß/ Verteilung nach Notwendigkeit
  herstellen, vorhalten, (z.B. für Baumaschinen)
  Wasseranschluss im Bestandsgebäude entf. ca. 25 m
  nach Fertigstellung des Bauwerks abbauen und entfern.
- Baustellenbeleuchtung
- Kommunikationseinrichtungen
- Lagerräume, Werkstatt, Magazin, Unterstelleinrichtungen
- Maschinen, Geräte, Werkzeuge
- sowie der Montagegeräte aller
  Art, z.B. Autokran, Bühnen, Hilfszüge nach Notwendigkeit
  inkl. event. notwendige Stellflächen für Kranfahrzeuge
- Einrichtung Baustromverteilung
- Gebühren im Zusammenhang mit der Baustelleneinrichtung,
soweit nicht durch Vorschriften anders geregelt.
- einholen notw. Schachtscheine
- notw. Einmessarbeiten zum Erbringen des Leistungsumfangs
Leistung einschl. Vorhaltung über die gesamte Bauzeit
Menge: 1,000 psch

**01.2 Baustelleneinrichtung, vorhalten,**
Verlängerte Vorhaltung der Baustelleneinrichtung über die
vereinbarte Leistungszeit hinaus, soweit diese vom
Auftraggeber zu vertreten ist/ Verschuldet ist.
Abrechnung nach Wochen.
Für den Werktag wird 1/7 der Woche berechnet.
Menge: 6,000 Wo

**01.3 Bauzaun, Stahlrahmen, h=2,00 m**
Bauzaun aus mobilen Stahlrahmenelementen mit Rundstahlfüllstäben, Stützfüßen aus Beton, inkl. sämtlicher Verbindungen, Kupplungen etc., vorhalten und unterhalten.
inkl. Anpassungsarbeiten
Zaunhöhe: 2,00 m
Menge: 100,000 m

**01.4 Bauzaun, Vorhaltung**
Vorhaltung und Unterhaltung, ggf. Instandsetzung des  Bauzaunes.
innerhalb des Ausführungszeitraum nach Angabe Bauleitung
Menge: 1600,000 mWo

**01.5 Bauteile und Einrichtungsgegenstände zum Schutz mit Folie**
Bauteile und Einrichtungsgegenstände zum Schutz mit Folie
abkleben oder staubdicht abdecken, inkl. Beseitigung der
Abdeckmaterialien nach Beendigung der Dämm- und Abdichtungsarbeiten.
Bauteil: Fenster, Türen, Einbauteile usw.
in Absprache mit Bauleitung
Menge: 365,000 m²

**01.6 Bauteile im Außenbereich wie Pflaster oder Bitumenflachdächer**
Bauteile im Außenbereich wie Pflaster oder Bitumenflachdächer
mit Folie, Vlies zum Schutz abdecken, inkl. Beseitigung der
Abdeckmaterialien nach Beendigung der Fassadenarbeiten.
Menge: 120,000 m²

**01.7 Musterflächen, WDVS-Putz**
Musterflächen für Wärmedämm-Verbundsystem als Putz- und
Farbmuster mit verschiedenen Oberflächenstrukturen und
Farbtönungen auf separaten Platten herstellen, nach Angaben
des Auftraggebers.
Einzelgröße : ca. 1,5 m2
Menge: 2,000 St

**01.8 Stundensatz Facharbeiter**
Stundensatz Facharbeiter,
Arbeiten, welche nicht in den Positionen erfasst sind und gegen
Nachweis zur Ausführung kommen:
Facharbeiter Putzer
Menge: 8,000 h

### Titel 02 Erdarbeiten

**02.1 Pflaster aufnehmen und nach Tiefbauarbeiten wieder einbauen**
Pflaster aufnehmen und nach Tiefbauarbeiten/ Abdichtungsarbeiten wieder einbauen
inkl. Unterbau/Tragschichten und allen Nebenleistungen
Ort: Fußwegbereiche an Sporthalle
Pflaster: Gehwegplatten 30cm x 30cm oder 40cm x 40cm
Menge: 72,500 m²

**02.2 Gehwegplatten aufnehmen und entsorgen**
Gehwegplatten aus unbewehrten Beton
Plattenbelag einschl. Bettung bis 10 cm aufnehmen und entsorgen einschl. Deponiegebühr
Ort: Süd- und Westseite der Sporthalle
Gehwegplatten: 30cm x 30cm oder 40cm x 40cm
Dicke: 6 cm
Menge: 60,000 m²

**02.3 Randeinfassung aus Betonstein in verschiedenen Formaten**
Randeinfassung aus Betonstein in verschiedenen Formaten
ausbauen, abfahren und entsorgen, inkl. Gebühren
Format: ca. 6 - 12 cm dick
Menge: 5,000 m

**02.4 Wurzelstock roden und entsorgen**
Wurzelstock roden, laden und entsorgen.
inkl. Verfüllen der Wurzellöcher mit
geeignetem Boden/ Material.
Das Entsorgungsmaterial zur zugelassene
Deponie/Entsorgungsstelle transportieren und entsorgen.
inkl. Entsorgungsgebühr
Stammdurchmesser: bis 30 cm
nach Angabe Bauherr/ Bauleitung
Menge: 1,000 St

**02.5 Tragschicht ausbauen, seitl. lagern**
Aushub im Außenbereich zur Teilfreilegung
der Fundamente/ Außenwände,
brauchbares Material seitlich lagern im Baustellenbereich für späteren Wiedereinbau
Aushubart: z.B. Minibagger
Material: vorh. Tragschicht unter Gehwegplatten
(Kies, Sand Splitt)
Ort: Gehwege an Süd-, Ost und Westseite
Aushubtiefe: bis 50 cm
Breite: ca. 80 cm
Menge: 18,000 m³

**02.6 Bodenabtrag, BK3-4, seitl. lagern, D. ca. 60-80 cm**
Bodenmaterial von Außenanlagen in verschiedenen Schichtdicken und Schichten vor der Außenwand und Fundamente im Bestand lösen und seitlich lagern (Haufwerk)
für wiedereinbau
Geländeprofil: eben und leicht geböscht
Aushubmaterial seitlich Lagern
oder im Bereich des Baufeldes zwischenlagern
Entfernung bis ca. 40-50 m
vor Angebotsabgabe ist eine vor Ort-Begehung empfohlen
Bodenklasse : 3-4 (nach DIN18300)
zum Teil versetzt mit alten MW-Steinmaterial
siehe auch Baugrundgutachten vom 16.10.2024
Abtragsdicke: bis ca. 60-80 cm
Ort: Freilegung der Trockenlegungs- und Dämmbereiche am Sockel der Sporthalle
Menge: 111,000 m³

**02.7 Zulage zu Aushub in Hanglage**
Zulage zu Aushub in Hanglage
Nach Angabe Bauleitung/ Baugrundgutachter

Abtragsdicke: Hanglage bis ca. 60-80 cm
Menge: 25,000 m³

**02.8 wie Vorposition nur als reine Handschachtung**
wie Vorposition nur als reine Handschachtung
in beengten Bereichen
nach Absprache Bauleitung/ Bauherr
Menge: 15,000 m³

**02.9 Hindernis, unbew.Beton,i.Boden abbrechen**
Hindernis aus unbewehrtem Beton im Boden im Rahmen der
Aushubarbeiten abbrechen, abfahren und entsorgen.
Einzelgröße Hindernis : bis 0,7 m3
(z.B. alte Fundamente usw.)
Menge: 3,000 m³

**02.10 überschüssiges Aushubmaterial Entsorgen**
*** Bezugsbeschreibung
überschüssiges Aushubmaterial entsorgen
aus vorgenanten Schachtpositionen
inkl. laden des Materials in Transportbehälter/ Fahrzeuge
und Entsorgungsgebühr + Entsorgungsnachweis.
Die Beprobung (Haufwerk) des Materials nach §14 EBV erfolgt durch den Baugrundgutachter.
Materialklasse: BM0/ BG0
Deponieklasse: DK0
nach Ersatzbaustoffverordnung
Menge: 50,000 m³

**02.11 Zulage zu Positionen überschüssiges Aushubmaterial BM1**
*** wie Position 02.10
Zulage zu Positionen überschüssiges Aushubmaterial Entsorgen in BM0/ DK0
als Boden der Materialklasse BM1 (BM-F1/ BG-F1)
Nach Angabe Bauleitung/ Baugrundgutachter
Menge: 15,000 m³

**02.12 Zulage zu Positionen überschüssiges Aushubmaterial BM2**
*** wie Position 02.10
Zulage zu Positionen überschüssiges Aushubmaterial Entsorgen in BM0/ DK0
als Boden der Materialklasse BM2 (BM-F2/ BG-F2)
Nach Angabe Bauleitung/ Baugrundgutachter
Menge: 15,000 m³

**02.13 Zulage zu Positionen überschüssiges Aushubmaterial BM3**
*** wie Position 02.10
Zulage zu Positionen überschüssiges Aushubmaterial Entsorgen in BM0/ DK0
als Boden der Materialklasse BM3 (BM-F3/ BG-F3)
Nach Angabe Bauleitung/ Baugrundgutachter
Menge: 15,000 m³

**02.14 Zulage zu Positionen überschüssiges Aushubmaterial DK1**
*** wie Position 02.10
Zulage zu Positionen überschüssiges Aushubmaterial Entsorgen in BM0/ DK0
Entsorgung und Deponierung
als Boden der Deponieklasse DK1
Mit Schadstoff belasteten Bodenaushub der stofflichen
Verwertung zuführen.
Leistung einschl. Behälter bereitstellung/LKW, Verladung, Transport, sowie Verwertungs- und Deponiegebühren.
Nach Angabe Bauleitung/ Baugrundgutachter
Menge: 15,000 m³

**02.15 Zulage zu Positionen überschüssiges Aushubmaterial DK2**
*** wie Position 02.10
Zulage zu Positionen überschüssiges Aushubmaterial Entsorgen in BM0/ DK0
Entsorgung und Deponierung
als Boden der Deponieklasse DK2
Mit Schadstoff belasteten Bodenaushub der stofflichen
Verwertung zuführen.
Leistung einschl. Behälter bereitstellung/LKW, Verladung, Transport, sowie Verwertungs- und Deponiegebühren.
Nach Angabe Bauleitung/ Baugrundgutachter
Menge: 15,000 m³

**02.16 Zulage zu Positionen überschüssiges Aushubmaterial DK3**
*** wie Position 02.10
Zulage zu Positionen überschüssiges Aushubmaterial Entsorgen in BM0/ DK0
Entsorgung und Deponierung
als Boden der Deponieklasse DK3
Mit Schadstoff belasteten Bodenaushub der stofflichen
Verwertung zuführen.
Leistung einschl. Behälter bereitstellung/LKW, Verladung, Transport, sowie Verwertungs- und Deponiegebühren.
Nach Angabe Bauleitung/ Baugrundgutachter
Menge: 15,000 m³

**02.17 Entsorgung von Bauschutt aus Porenbeton/ Gasbeton,**
Entsorgung von Bauschutt aus Porenbeton/ Gasbeton,
aus Tiefbauarbeiten (Trennung bei Tiefbauarbeiten)
in Behältern und Container sammeln.
inkl. Entsorgungs- /Verwertungsnachweis und Dokumentation.
Abrechnung nach Wiegekarten des Entsorgers.
inkl. Bereitstellung von Behältern/ Containern und Entsorgungsgebühren
Material: Porenbeton/ Gasbeton Gemisch aus Schachtarbeiten
Ort: Nordseite Sporthalle
Menge: 5,000 t

**02.18 Hinterfüllung von Fundamenten**
Hinterfüllung/ Verfüllung der Schachtbereiche von Bauwerken und Auffüllbereiche im Gelände
mit seitlich lagerndem Aushubmaterial, profilgerecht einbauen
und lagenweise verdichten.
(je 30cm Verdichtungslage)
Auffüllhöhe: ca.0,6-0,8 m
Transportweite: bis ca. 40-50 m
Bodenklasse: 3 - 4
Ort: Freilegung der Trockenlegungs- und Dämmbereiche am Sockel der Sporthalle
Menge: 60,000 m³

**02.19 Hinterfüllung Fundamente, Liefermaterial**
Hinterfüllung von Fundamenten mit Liefermaterial, Material einbauen und lagenweise (30cm) verdichten.
Tiefe Aushub: ca. 60-80 cm
Art des Bodens: nichtbindig, kein Fels
z.B.  Schotter,Splitt,Brechsand Gemisch
B2 Material frostsicher
Verdichtungsgrad DPr: 95-98%
Menge: 45,000 m³

**02.20 Rohrbettung aus Sand, für Sauberkeitsschicht**
Rohrbettung aus Sand, für Sauberkeitsschicht und ggf. für Teil-
oder Vollummantelung einbauen für freigelegte Bestandsmedienleitungen .
nach Angabe der Bauleitung
Auflager-, Ummantelungsdicke: bis 20 cm
Menge: 5,000 m³

**02.21 Rasenborde einbauen**
Rasenborde einbauen
Ort: westl. und nördliche Seite des Nordanbaus in Sockelbereichen mit anschließender Rasenfläche
Material: Beton
L/B/H:100/5/25 [cm]
Leistung einschl. Versetzen im unbewehrten Betonbett
mit Rückenstütze und Borden-Schneidearbeiten
nach Herstellervorschrift
Menge: 90,000 m

**02.22 Kiesstreifen als Spritzschutz für Sockel**
Kiesstreifen als Spritzschutz für Sockel
Kiestraufe herstellen aus gewaschenem Rollkies 16 / 32 in
Breite ca. 30 cm
Stärke ca. 20 cm
inkl. Geotextiel unter dem Kies (Trennlage)
Ort: westl. und nördliche Seite des Nordanbaus in
Sockelbereichen mit anschließender Rasenfläche
Menge: 85,000 m

**02.23 Kiesbettbelag**
Kiesbettbelag
temporär aus Grobkies
Ort: Bereich aufgenommener Gehwegplatten
entlang des Sockels an Süd- und Westseite
Material: Kies
Körnung von 8-16 mm
Breite: 80-100 cm
Dicke: ca. 10 cm
Menge: 62,000 m²

**02.24 Oberboden/ Mutterboden liefern, im Baustellenbereich verteilen**
Oberboden/ Mutterboden liefern, im Baustellenbereich verteilen
und andecken.
Oberbodenmaterial frei von sichtbaren Verunreinigungen, arm
an Steinen, frei von Wurzelwerk und Ästen mit Durchmesser
über 1 cm.
inkl. Feinplanie für Pflanzfläche Sollhöhe +/- 3 cm, incl. Herstellen der Anschlüsse an Wege,
Auftragsdicke : i.M. 20 cm
Menge: 130,000 m²

**02.25 Rasenansaat mit Regel-Saatgut-Mischung incl. Einigeln**
Rasenansaat mit Regel-Saatgut-Mischung incl. Einigeln und
Abwalzen.
Saatgutmenge : 25 g/m2
Regel-Saatgut-Mischung: Zierrasen
RSM 1/ FLL
inkl. Anwässern der Rasenfläche
Menge: 130,000 m²

**02.26 Entwässerungsrinne aus Beton B:150mm**
Entwässerungsrinne zur Linienentwässerung aus Beton und
Zarge aus verzinktem Stahl, höhengerecht in Beton setzen,
mit inneren Gefälle, Enddeckel und Abgang DN 100
inkl. Abdeckrost als Metall
passend zur Kastenrinne und Fundament
liefern und einbauen
Klasse : B 125
Breite : ca.100 mm
Bauhöhe : ca.110 bis 210 mm
Ort: an Zugangstüren und im Bereich Fassadenbegrünung
Menge: 8,000 m

**02.27 Muldenrinne aus Beton nach DIN EN 1340, leicht gefast zur**
Muldenrinne aus Beton nach DIN EN 1340, leicht gefast zur
Herstellung von Rinnen zur Entwässerung unterhalb der begrünten Fassade
Rinnenbreite: 30 cm
Stichmaß: ca. 2 cm
Farbe: grau
Einbau im Gefälle 1-2% Muldenrinne liefern und als Fließrinne
auf ein mindestens 20 cm dickes und noch nicht abgebundenes
Magerbetonfundament C 12/15 einschließlich der erforderlichen
Aussparungen für Hofabläufe als Rinne fachgerecht gemäß DIN
18318 einbauen.
Fugen mit Mörtel verfüllen und nachschlämmen.
Die Leistungen verstehen sich einschließlich aller erforderlichen
Nebenarbeiten.
Menge: 15,000 m

**02.28 Hofablauf kompl.,Kl.B,300/300,niedr.**
Hofablauf aus Beton-oder Kunststoffteilen und Aufsatz
, liefern und fachgerecht Einbauen. für Muldenrinne
höhengerecht setzen incl. Erdarbeiten und Betonunterbau
und Reduzierung auf vorhandene Grundleitung DN125
mit Abdeckrost aus Metall oder Kunststoff
Klasse B125 oder besser
Abdeckform Rost passend zur Muldenrinnenform
Stich ca. 2cm (Integration in Muldenrinne)
Bestehend aus:
Aufsatz : 30/30 cm
Bauform : niedrig
Bauhöhe : ca. 25-50 cm (Herstellerabh.)
inkl. herausnehmbarer Schmutzfang
Menge: 1,000 St

**02.29 Vollwandabwasserrohre aus Polypropylen DN160**
Vollwandabwasserrohre aus Polypropylen
(PP-MD) gemäß DIN EN 14758-1 mit werksseitig
eingelegter Lippendichtung.
Hochlastkanalrohr mit hoher Ringsteifigkeit > 10 kN/m²
Die Rohrleitungen sind unter Beachtung der DIN EN 1610 und
der Herstellerverlegeanleitung zu verlegen.
Alle Öffnungen der Rohrstränge während der Bauzeit
dicht verwahren.
Gefälle: 0,5-1,5 cm/m
Größe: DN 160
Ort: Außenbereich
Menge: 3,000 m

**02.30 Formstücke Bogen aus Polypropylen DN160**
Formstücke Bogen aus Polypropylen
(PP-MD) gemäß DIN EN 14758-1 mit werksseitig
eingelegter Lippendichtung.
Hochlastkanalrohr mit hoher Ringsteifigkeit > 10 kN/m²
Die Rohrleitungen sind unter Beachtung der DIN EN 1610 und
der Herstellerverlegeanleitung zu verlegen.
Größe : DN 160
Krümmung: in allen handelsübl. Graden
Menge: 4,000 St

### Titel 03 Allgemeine- und Abdichtungsarbeiten

**03.1 alte Haspen und dergleichen an Außenwänden ausstemmen**
alte Haspen und dergleichen an Außenwänden ausstemmen
und entsorgen einschl. Deponiegebühr
Menge: 25,000 St

**03.2 Dübel ausbohren, Fehlstellen schließen**
Dübel an Außenwänden ausbohren, Fehlstellen schließen
Menge: 35,000 St

**03.3 ELT-Leitungen demontieren**
ELT-Leitung demontieren (bestehend aus Leitung und Schellen)
Ort: Sockel- und Fassadenbereich der Halle
Entsorgen einschl. Deponiegebühr
Menge: 42,000 m

**03.4 Anbauteile an Bestandsfassade demontieren**
an Fassade befindliche Anbauteile demontieren und entsorgen
als Vorarbeit zur Herstellung der WDVS-Fassade
Anbauteile: Elektrodosen, W-Lanantennen, usw
Ort: Fassade der Sporthalle
Menge: 12,000 St

**03.5 alte Erdungsanlage in Teilbereichen abbrechen und entsorgen,**
alte Erdungsanlage in Teilbereichen abbrechen und entsorgen,
inkl. Erdungsleitung, Verbindungen, Befestigung an der Wand
und Anschlussfahnen
inkl. Entsorgung und Deponiegebühr
Menge: 25,000 m

**03.6 Fugenabdeckprofile an Bestandsfassade demontieren**
an Fassade befindliche Fugenabdeckprofile (vertikale Abdeckleisten) der Porenbetonelemente demontieren und entsorgen
inkl. kürzing überstehende Verschraubungen (1 pro 60 cm) Breite Profil ca. 12 cm x 2,5 cm aus Metall
als Vorarbeit zur Herstellung der WDVS-Fassade
Abrechnung nach Länge der Abdeckleisten
Ort: Fassade der Sporthalle
Menge: 146,000 m

**03.7 Entfernung von alten porösen Putz einschl. Abbruchmaterial ents.**
Entfernung von alten porösen Putz einschl. Abbruchmaterial
entsorgen und Deponiegebühr
Untergrund: Mauerwerk/ Gasbeton/ Stalbeton
nach Angabe Bauleitung
Ort: Sockelbereiche
Menge: 28,000 m²

**03.8 Abdeckblech enfernen**
Rest des alten Wandanschlusses, bestehend aus Zinkblech
Ort: Sockelbereich der Hallen-Südfassade über dem Dachanschluss des Südanbau-Dachs in Wandplattenfuge
Breite: ca 15 cm
Höhe: 30 cm
Leistung einschl. Entsorgung und Deponiegebühr
Menge: 42,000 m

**03.9 Schild Wasseranschluss demontieren und Wiedereinbau**
*** Pauschalposition
blaues Kunststoffschild zur Lage des Wasseranschlusses demontieren und nach Abschluss der Fassadenarbeiten an gleicher Stelle wieder anbringen einschl. geeigneter Befestigungselemente
Größe: ca. 20 x 20 cm
Menge: 1,000 psch

**03.10 Natursteintafel demontieren und wiedereinbauen**
*** Pauschalposition
Natursteinplatte vorsichtig demontieren und geschützt im Innenraum der Sporthalle lagern
4 Befestigung, passend zur WDVS-Fassade
(ca. 14 cm länger auskragend) erneuern
nach Fertigstellung des WDVS wiedereinbauen
und neu befestigen
Größe: H 80 cm, B 80, D ca. 3 cm
Gewicht: ca. 50 kg
Menge: 1,000 psch

**03.11 Lüfter demontieren und wiedereinbauen**
Ort: Südfassade des Südanbaus über den Fensterband
vorsichtiger Ausbau der Außenabdeckung der Lüftungsauslässe
Einbau eines geeigneten Kunststoffrohrs als Verlängerung (DN100-150)
nach Fertigstellung des WDVS Wiedereinbau der Außenabdeckung_Leistung eischl. Anabeiten des WDVS an den Auslass
Menge: 3,000 St

**03.12 Mauerwerk ausbessern**
Händisch abtragen und ausbessern von desolaten und losen Steinen, angerenzende Mauerwerksbereiche sichern, Abbruchmaterial entsorgen, Fehlstellen mit neue Steinen, artgleich zum Bestand ergänzen, Herstellung der Verzahnung zum angerenzenden Mauerwerk entsprechend Verband und Verfugung
in Kleinflächen
Material: Vollsteine
Format: NF/ DF
Mörtel: MG II
Bearbeitungstiefe bis: 25 cm
Menge: 2,000 m²

**03.13 an Traufe befindliche Mauerwerksabdeckung der**
an Traufe befindliche Mauerwerksabdeckung der Porenbetonelemente demontieren und entsorgen
Breite Blech ca. 20 cm, 2x gekantet
als Vorarbeit zur Herstellung der Ausmauerungsarbeiten
Abrechnung nach Länge der Abdeckung
Inkl. Rückbau von Befestigungsmaterialien
Ort: Fassade der Sporthalle Nordseite
Menge: 50,000 m

**03.14 Aus- und Aufmauerung, in Teilabschnitten und Kleinflächen**
Aufmauerung in Teilabschnitten für
Öffnungen/ Füllbereiche/ Streifen.
Flächengröße : MW-Streifen unter Dachschale H ca.30cm
Steinart : Porenbetonstein
Wanddicke : bis 17,5 cm
Höhe: ca. 50 cm
Ort: Mauerkrone, Lücke über vorhandener Mauer unter der Traufe des nördlichen Tribünenanbaus bis UK Trapezblech
Mörtel: Leichtmörtel
Menge: 20,000 m²

**03.15 Fugenschluss Mauerkrone, Nordseite**
Material: vorkomprimiertes Schaumstoffband zwischen Stein-OK und Trapezblech
Ort: Ort: Mauerkrone, Lücke über vorhandener Mauer unter der Traufe des nördlichen Tribünenanbaus bis UK Trapezblech
Menge: 50,000 m

**03.16 Wandausbrüche im Porenbeton schließen**
Wandausbrüche im Porenbeton schließen
desolates, lockeres Stein- und Mörtelmaterial entfernen
Fehlstellen, säubern, Staubfreiheit herstellen, Vornässen,
Ausbrüche in aufgehenden Wänden mit Mörtel schließen
Ort: aufgehende Außenwandbereiche
Material: Leichtmörtel auf Kalkzementbasis
Größe: bis 0,04 m²
Menge: 20,000 St

**03.17 Stahlbetonsanierung in kleinen Bereichen**
freiliegende Bewehrung und solche in desolater Betonumgebung mind. 3 cm freistemmen, Bewehrung
allseitig entrosten, mit Korrosionsschutzmittel grundieren
und versiegeln, aufbringen von Haftbrücke,
Herstellung Kontaktgrundierung auf gesäuberten und entstaubten Ausbruchsstellen, Fehlstellen mit Betonreparaturmörtel schließen, maximale Lagenstärke beachten
bis A <= 0,1 m² Ansichtsfläche
Ort: Sockelbreiche und Deckenfronten aus STB
Menge: 20,000 St

**03.18 Stoßfugen schließen**
Stoßfugen schließen
Ort: Südfassade der Halle, Sockelbereich über aufgehenden Wandanschluss des Dachs
Breite bis 2-3 cm
Fugenflanken säubern, lockere, desolate Mauer und Mörtelreste entfernen, Staubfreiheit herstellen
tiefere Bereiche mit Montageschaum auffüllen
Fugenschluss mit geeigneten Mörtel
Fugenlänge ca. 60 cm
Abrechnung nach Gesamtlänge
Menge: 25,000 m

**03.19 Verpressen von Hohlräumen im Mauerwerk mit Injektionsleim**
Verpressen von Hohlräumen im Mauerwerk mit Injektionsleim,
nach Angabe Bauleitung
Breite: ca. 2-3cm
Tiefe: bis 15-20cm
Menge: 15,000 m

**03.20 Ausgleichsputz, Unebenheiten**
Ausgleichsputz bei Unebenheiten des Putzgrundes
über +/- 20  mm.
z.T. in Kleinflächen
Die Ausführung des Ausgleichsputzes darf nur nach vorheriger
Absprache mit der Bauleitung erfolgen.
Putzgrund  :  Porenbetonwand/ Mauerwerk/ Beton
Mörtelgruppe  :  II
Oberfläche  :  abgezogen
Menge: 90,000 m²

**03.21 Bitumenbahnabdichtungsreste entfernen**
Rest des alten Wandanschlusses, bestehend aus Bitumenbahnabdichtung entfernen
Ort: Sockelbereich der Hallen-Südfassade über dem Dachanschluss des Südanbau-Dachs
Höhe: 30 cm
Leistung einschl. Entsorgung und Deponiegebühr
Menge: 28,000 m²

**03.22 Abdichtungsbesch. entfernen Bitumen/Teeranstrich**
Abdichtungsbesch. entfernen Bitumen/Teeranstrich
Entfernen der vorh. Abdichtungsbeschichtung, fest
haftender Bitumen/Teeranstrich o.ä., auf Außenwänden, aus
Mauerwerk/ Beton, Höhe bis 1 m,
anfallende Stoffe entsorgen inkl. Deponiegebühr
nach Angabe Bauleitung und Notwendigkeit
Menge: 28,000 m²

**03.23 Schlämme Grundierung 1:1, Auftrag auf Wand**
Schlämme Grundierung 1:1, Auftrag auf Wand
passend/ geeignet für nachstehende Abdichtung.
nach Herstellervorschrift
Menge: 141,000 m²

**03.24 Kratzspachtelung kunststoffmod.Bit.-Dickbesch.**
Kratzspachtelung, mit kunststoffmodifizierter
Bitumendickbeschichtung (PMBC) nach DIN EN 15814,
Untergrund Putz/Beton, Ziegelmauerwerk
Ort: Sockelbereich Sporthalle
Untergrung: Putz, Porenbetonwand, Beton
angeb. Fabrikat : '...............'
Menge: 141,000 m²

**03.25 Flächenabdichtung mit Bitumendickbeschichtung**
Flächenabdichtung mit Bitumendickbeschichtung
hohlkehlenartig an Durchdringungen anarbeiten.
Bauteil : Wand Sockelbereich/ erdberührter Bereich
Abrechnung nach Abwicklung Hohlkehlenlänge
in Kleinmengen
Umfanglängen: 20cm bis 65cm
Menge: 4,000 m

**03.26 Hohlkehle aus Dichtspachtel incl. Voranstrich und Haftgrund**
Hohlkehle aus Dichtspachtel inkl. Voranstrich und Haftgrund
Bereich: Wand zu Fundament, Wandvorsprünge
in Teilabschnitten
Ort: an Bodenplattenvorsprung, Einzelfundamente Sporthalle und Anbau
Menge: 50,000 m

**03.27 Abdichtung Sickerwasser 2-schichtig Bitumen-Dickbesch.**
Abdichtung gem. DIN 18533-1 und DIN 18533-3
auf Porenbeton- und Betonwänden, Ausführungshöhe
bis ca 1,2 m,
Flächen senkrecht, 2-schichtig, aus
kunststoffmodifizierter Bitumen-Dickbeschichtung,
Rissklasse R 2 E
Wassereinwirkungsklasse: W2.1-E
Ort: Sockelbereich
angeb. Fabrikat: '................'
Menge: 141,000 m²

**03.28 Zulage zu Vorposition**
Zulage zu Vorposition
einlegen einer Glasfliesarmierungslage
im Bereichen mit Rissbildung/ Fugenbereiche
nach Angabe Bauleitung
Menge: 50,000 m²

**03.29 Bewegungs- und Gebäudetrennfugen in Sockelaussenwand**
Bewegungs- und Gebäudetrennfugen in Sockelwand
passend zur beschriebenen Abdichtung herstellen
inkl. Fugendichtband
(bestehend aus Dehnbereich aus Weich-PVC, Klebebereich
aus seitlich eingeschweißtem Polyestervlies)
Einbau nach Herstellervorschrift
Menge: 8,000 m

**03.30 Rohrdurchführung, abdichten**
Rohrdurchführung nutförmig freistemmen, reinigen, Haftgrund
auftragen, Rundschnur einlegen und mit zweikomponentigem
Dichtstoff schließen; Bauschutt entsorgen.
Rohrdurchmesser  :  bis ca. 20 cm
Menge: 4,000 St

**03.31 Abdichtung des Schwellenbereiches**
Abdichtung des Schwellenbereiches/ Außentüren im zur
Außenanlage (ebenerdig) mittels Dichtungsband und
Anarbeitung an Flächenabdichtung, nach DIN 18533 gemäß
Herstellervorgaben
Türbreite: bis 2,50m
Menge: 15,000 m

**03.32 Abdichtung Sockelbereich, MDS**
Dichtschlämme, zementgebunden, kunststoffmodifiziert, flexibel in zwei Arbeitsgängen streichen/spachteln, zur Abdichtung gegen Spritzwasser im Sockel- und erdberührendem Fundamentbereich; die obere Lage für die Haftung des Sockelputzes aufkämmen.
Ort: Sockelbereiche der Sporthalle
Untergrund: Stahlbeton, Putz, Ziegel-MW, Gasbetomelement.
Trockenschichtdicke: 3 mm
Höhe: ca. 90-110 m
Hersteller/angebotenes System:
Menge: 90,000 m²

**03.33 Stahlzargen sanieren**
Torzargen aus massiven Stahlprofile mit deckendem Anstrich anschleifen, Aufbringen eines Sanierungsanstrichsystems auf Basis von Kunstharz, lösemittelhaltig, aromatenfrei, mit Rostschutzpigmenten
bestehend aus Grundierung und Deckanstrich
Oberfläche: matt
Farbton: RAL 7016 (Anthrazitgrau)
Hersteller / angebotenes System
Menge: 12,000 m²

**03.34 Putzträger/ WDVS-Trägerplatte auf Stahlkonstruktion**
Putzträger/ WDVS-Trägerplatte auf Stahlkonstruktion befestigen.
inkl. Befestigungsmaterial
z.B. als Aufbaugrund für Leibungsdämmung.
Menge: 9,000 m²

### Titel 04 Ergänzungs-und Klempnerarbeiten

**04.1 Bestandsfensterbänke demontieren und entsorgen**
Bestandsfensterbänke demontieren und entsorgen
Ausladung : bis ca. 150 mm
Material: Aluminium mit und ohne Beschichtung
Menge: 53,000 m

**04.2 Fensterbänke WDVS, Alu, in Einzelstücken**
Fensterbänke aus Aluminium, für Wärmedämm-Verbundsysteme, mit schlagregendichten, angeschweißten seitlichen Bordprofilen, mit Antidröhnbelag, Anschraubsteg, Fugendichtband, seitlicher Abdichtung, Verankerung und seitlichen Ausdehnungsabschlüssen. Hohlräume mit Füllschaum ausfüllen und Armierungsschicht des Dämmsystems bis Fugenrand führen. Material : Aluminium
Länge : ca. 50-300 cm
Ausladung : bis ca. 250 mm´über WDVS (D 14 cm, MiWo)
an vorhandenen Fenstern und Lüftern
Befestigung an Kunsstoffenster oder Blechrahmen
seitl. Anschluß an WDVS
Anzahl Einzelfensteröffnungen: ca. 9 Stück
OF: silbern eloxiert
Menge: 16,000 m

**04.3 Fensterbank, Fensterband Anbau Südseite**
Fensterbank, Fensterband Anbau Südseite
an vorhandenem Fensterband der Südseite des Anbaus
einbindend unter dem Metall-Blendrahmen des Fensterbandes
einschl. 2 seitl. Anschlüssen an WDVS-Leibung
Zuschnitt: ca. 30 cm
Dicke. 0,7 mm
Kantungen: 5
Material: TiZn
Leistung einschl. Ausbildung von Dehnungsstößen und 2 seitlichen Enden zu Anschluß an WDVS-Leibungen
Blechbefestigung:
Spenglerschrauben mittels aufgelöteten Hauerbuckel
Unterkonstruktion: Seekieferplatte 18x3 cm, 5 ° geneigt
verschraubt auf Metall-Konsolen (verzinkter Stahl,
an Fassade verdübelt: 2 Stück / m
Menge: 41,000 m

**04.4 Attikaabdeckung erneuern**
zum Anschluss des neuen Fassaden-WDVS
Ort: Flachdachattikaüberstand an der Ostecke des Nordanbaus
Zuschnitt: ca. 76 cm
Dicke. 0,7 mm
Kantungen: 4
Material: TiZn
Leistung einschl. Ausbildung von Dehnungsstößen
Unterkonstruktion: Seekieferplatte B 75 cm, D 3 cm,
1% nach innen geneigt
vorh. Attikaabdeckung demontieren einschl. UK einschl. Entsorgung und Deponiegebühr,
neue UK: Seekieferplatte aufbringen und an Mauerkrone befestigen (Dübel, Schrauben)
Blechabdeckung aufbringen, Befestigung mittels bituminösen Spezialkleber
zusätzliche mechanische Blechbefestigung mit Spengler- schrauben, Abdeckung mit aufgelöteten Hauerbuckeln
Menge: 4,000 m

**04.5 Mauerabdeckung, Anbau Nordseite demontieren**
Mauerabdeckung aus Metall ausbauen, einschl. Klebereste ausbauen, entsorgen einschl. Deponiegebühr
Material: lackiertes Stahl- oder Aluminiumblech
Breite. ca. 20 cm
Ort: Anbau Nordseite, Nordfassade, Mauerkrone unterhalb des Trapezblechs
Menge: 42,000 m

**04.6 provisorische Wasserableitung**
nach Demontage der vorh. Fall- u. Standrohre zur Montage des Wärmedämmverbundsystems
An- und Wiederabbau von flexiblen Schläuchen an Dachentwässerung einsch. Ausläufe und Einleitung in versickerungsfähige Bereiche
Material. Kunststoff, flexibel
Größe. DN 100-150
Leistung einschl. Kontrolle und Wartung über die gesamte Baumaßnahme
Menge: 22,000 m

**04.7 Fallrohre ab und wiederanbauen**
Zur Montage des Wärmedämmverbundsystems,
Ort:
zusätzlicher Aufbau: D 14 cm
Leistung einschl. Zwischenlagern im Baustellenbereich
Erneuerung der Befestigung passend zu vergrößertem Abstand
Material TiZn
Größe. DN 100-150
Menge: 18,000 m

**04.8 wie vor, jedoch Standrohre**
ab- und wiederanbauen
Leistung einschl. Zwischenlagern im Baustellenbereich
Material: verzinkter Stahlguss
Menge: 7,000 St

**04.9 Dichtungsbahnüberstände entfernen**
zum Anschluss des neuen Fassaden-WDVS an die Unterseite der Attikaabdeckungen
Ort: Südanbau
Rückschnitt von überstehenden Bitumenbahnenresten
einschl. Entsorgung und Deponiegebühr
Menge: 67,000 m

**04.10 Rinneneinlaufkessel ab- und wiederanbauen**
für Einbau des WDVS vorhandenen Rinneneinlaufkessel Demontieren, druckfeste Unterkonstruktion zum Wiedereinbau des Rinnenkessels herstellen/liefern und einbauen,
Rinnenkessen neu montieren, Einbindung der Einläufe und Fallrohre inkl. Rohrverlängerung
Ort: Südost- und Südwestecke der Halle am Übergang zum Südanbau
Menge: 2,000 St

**04.11 Fallrohrbogen,rund, TiZn, DN 120**
Fallrohrbogen mit Verbindungsstück, zur Verbindung zwischen
der Dachrinne und dem kreisförmigen Regenfallrohr.
Bogenwinkel :  verschiedenen Graden (Standart)
zum Ausgleich/ Angleich der anzupassenden Regenfalleitung
Material  :  Titan-Zinkblech
Nenngröße  :  DN 120
Menge: 4,000 St

**04.12 Dachleiter demontieren und wieder einbauen**
ab- und wiederanbauen Dachleiter
Ort: Ostfassade des Südanbaus
Leistung einschl. Zwischenlagern im Baustellenbereich
Material: Aluminium
Größe: Breite 80 cm Tiefe 80 cm, Höhe 3,6 m
Ort: Ostseite des Südanbaus (Südostecke des Hallenbaukörpers)
Menge: 1,000 St

**04.13 Zulage Abstandsverlängerung Leiterbefestigung**
nach Vorbild der Leiter an der Hallensüdseit (über Dach)
Herstellen und Montage von Blech
L: ca. 40 cm, H: 10 cm, D 5 mm
Material: verzinktes Stahlblech
Leistung einsch Bohrungen und Verschraubungen,
Material: Edelstahl (4 Stück)
Menge: 6,000 St

### Titel 05 Putz- und WDVS-Arbeiten

**05.1 WDVS, Untergrundvorbereitung**
Untergrund zur Vorbereitung für das Wärmedämm-Verbundsystem (WDVS) auf Schmutz-, Staub-, Öl- und Fettfreiheit prüfen, Flächen von Schmutz und Staub reinigen,
Bauteil: Bestandsaußenwand, hauptsächlich Gasbeton, auch Putz, Stahlbeton und Dispersionsanstriche
Menge: 1245,000 m²

**05.2 Wärmedämm-Verbundsystem (WDVS) MiWo 120**
Wärmedämm-Verbundsystem (WDVS) aus
Mineralfaser-Dämmplatten,
geklebt
mineralischem Oberputz in gesonderter Position.
Glasfasergewebe in mineralischen Armierungsputz einarbeiten,
und Oberfläche planspachteln
inkl. notw. Grundierung nach Herstellerangaben
behandeln.
Dämmplatten  :  Mineralfaserplatten
Wärmeleitfähigkeitsgr.  :  035
Anwendungstyp: WD
Gef. Baustoffklasse  :  A1 Brandverhalten DIN EN 13501 : A1
Gebäudehöhe  :  bis ca. 11 m (Giebel)
Dämmplattendicke  :  120 mm
WDVS-Grund: Porenbetonwand/ MW/ Putz
Ort: aufgehende Wandflächen Sporthalle + Sozialtracktanbau

Hersteller und Produkt: '..........................'
Menge: 1163,000 m²

**05.3 wie vor, jedoch MiWo 16 cm**
wie vor jedoch Dämmstoffdicke: 160 mm
WLS: 035
Ort: Ostanbau (Gerätelager)
Gebäudehöhe: bis ca. 4 m
Menge: 85,000 m²

**05.4 Dämmung, WDVS, dübeln, bis 8 m**
Dämmung des WDVS-Systems zusätzlich mit Dübeln
befestigen.
Dämmsystem: s.o. Positionen zum WDVS mit MiWo
Dämmdicke: 12-16 cm
Gebäudehöhe: bis 8,0 m
Dübelanzahl : mind. 4 Stück/m²
Menge: 450,000 m²

**05.5 wie vor, jedoch Höhe ü. 8 m**
Dämmdicke: 12 cm
Gebäudehöhe : ab 8,0 m Dübelanzahl : mind. 6 Stück/m²
Menge: 800,000 m²

**05.6 Oberputz 3mm, leicht getönt**
Liefern, anbringen und strukturieren eines manuell und
maschinell verarbeitbaren mineralischen Oberputz.
passend zum Untergrund aus armierter Spachtelschicht
(im Gesamtsystem nach Herstellervorschrift)
Putz wird in Kornstärke aufgezogen und anschließend mit einer
Styropor- oder Plastiktraufel kreisförmig strukturiert.
Passend zum vorgenanten WDV-System
inkl. Grundierung und Egalisierungsfarbbeschichtung
Farbe: Dispersions-Silikatfarbenbasis
(Bestehend aus Grundierung,
Zwischenbeschichtung und Deckbeschichtung)
Ein Einfärben des Putzes ist auch möglich
farbton: Weißton oder hellgrau (leicht getönt)
genaue Farbwahl nach Angabe Bauherr
Gebäudehöhe  :  bis ca. 11 m (Giebel)
Mörtelart : CR (Edelputzmörtel)
Struktur  :  Scheibenputz 3 mm
Korn: 3 mm
Bauteil: Außenwand Sporthalle
Hersteller und Produkt: '.........................'
Menge: 705,000 m²

**05.7 Oberputz 3mm, stark getönt**
Liefern, anbringen und strukturieren eines manuell und
maschinell verarbeitbaren mineralischen Oberputz.
Putz wird in Kornstärke aufgezogen und anschließend mit einer
Styropor- oder Plastiktraufel kreisförmig strukturiert.
Passend zum vorgenanten WDV-System
In die Pos. sind zusätzliche Aufwendungen gemäß
Herstellerrichtlinien, z.B. Durchfärbung
des Putzes oder zusätzliche Gewebelagen einzurechnen.
inkl. Grundierung und Farbbeschichtung
Farbe: Dispersions-Silikatfarbenbasis
(Bestehend aus Grundierung,
Zwischenbeschichtung und Deckbeschichtung)
Farbton: grau oder dunkelgrau (stark getönt)
genaue Farbwahl nach Angabe Bauherr
Gebäudehöhe  :  bis ca. 5 m (Traufe/ Attika)
Struktur  :  Scheibenputz 3 mm
Mörtelart : CR (Edelputzmörtel)
Korn: 3 mm
Bauteil: Außenwand Anbaubereiche
Menge: 550,000 m²

**05.8 WDVS Putzoberfläche glatt**
Putzoberfläche (WDVS) glatt
Herstellen eines Putzstreifens im Bereich
der Fassade auf vorhandenes WDVS
inkl. Abklebearbeiten an Bereich zu Scheibenputz/
Schutzmaßnahmen bei Auftrag des Scheibenputzes
z.B.  für Streifen (B ca. 20 bis 40 cm) oder Kleinflächen
Oberfläche  :glatt
inkl. Grundierung und Farbbeschichtung
Dispersions-Silikatfarbenbasis (Bestehend aus Grundierung,
Zwischenbeschichtung und Deckbeschichtung)
Farbe: nach Wahl AG  getönt
Untergrund  :WDVS+ Armierung
Menge: 25,000 m²

**05.9 Zulage zu Ausbildung WDVS in Kleinflächen und Streifen**
Zulage zu Ausbildung WDVS in Kleinflächen und Streifen
Streifenbreite 15-30cm oder unter 1,5m2
Menge: 15,000 m²

**05.10 Abklebearbeiten zwischen Normalfarbe und Vollfarbton**
Menge: 60,000 m

**05.11 Leibungen an Fenster und Türen, passend zum**
Leibungen an Fenster und Türen, passend zum
Wärmedämm-Verbundsystem, mit Putzsystems
Ausbildung von seitl. und oberen Leibungen
mit Putzsystem und Farbe.
einschl. Eckarmierung und Fuge zur Fenster/Türrahmen mit Kompriband/ Anputzleisten
Abrechnung bei Abzugsflächen über 2,5 m2.
Dämmung  : wie Fassade
WLG 035
Stärke bis ca. 20 mm
Oberputz  :  mineralisch wie Wand
Menge: 150,000 m

**05.12 Putzabschlußprofil liefern und einbauen**
Putzabschlussprofil liefern und einbauen
Material: Metall verzinkt
geeignet für Außenbereich
nach Angabe Bauleitung
Ort: Übergang von Halle zu Neubau o. Dachbereich
Menge: 45,000 m

**05.13 WDVS, Sockelabschlussschiene**
Sockelabschlussschiene und Armierungszulage
einbauen an Übergängen des WDVS zu benachbarten Bauteilen nach unten an Sockeldämmung
Ort. über Sockeln, Dach-Wandanschlüssen und Fensterbändern
Material: Metall/ Alu
inkl. Befestigungsmaterial
geeignet für WDVS-Dicke ca. 14 cm (12 cm Dämmsterke)
Menge: 165,000 m

**05.14 wie Vorposition nur für 16cm Dämmung**
wie Vorposition Sockelabschlussschiene nur
WDVS-Dicke ca. 18 cm (16 cm Dämmsterke)
Menge: 30,000 m

**05.15 Eckverstärkung, Armierungsgewebe,WDVS**
Eckverstärkung des Wärmedämm-Verbundsystems mit
Fasergewebe (Kanten- bzw. Eckschutzprofil) in die Spachtelung eingebettet, im Bereich von
Gebäudeaußenecken, Fenstern und Türen usw.
(Fenster- und Türeckbereichen)
Menge: 94,000 m

**05.16 Fugendichtband, Anschlussfuge**
Anarbeitung WDVS mit Fugendichtband für Anschlussfugen des
Wärmedämm-Verbundsystems an angrenzende Bauteile,
Fassadenprofile u.dgl.; Fugenband vorkomprimiert und
selbstklebend, inkl. Kellenschnitt.
Ort: z.B. an Dachrandabschlüsse, Einbauteile usw
Menge: 240,000 m

**05.17 komprimierbare Dichtungsbänder einbauen**
komprimierbare Dichtungsbänder einbauen an Übergängen
des WDVS zu Einbauteilen als Zulage zum WDVS
nach Angabe der Bauleitung
Leistung auserhalb der Vorposition Anschlussfuge
Menge: 130,000 m

**05.18 Zulage Zusatzdämmung in Leibungen im WDVS**
zusätzliche Leibungsdämmung bei tiefliegenden
in Bestand und Anordnung verbleibenden Fenstern
Ort: Bestandsfenster an Nord- und Ostseite
Fuge zur Fensterblendrahmen-OF mit Kompriband schließen
Leibungstiefe: ca. 25 cm
Dämmstoffdicke: 2 cm
Material: Mineralwolle
Menge: 18,000 m

**05.19 Eckausbildung, Gewebewinkel, WDVS**
Eckverstärkung des Wärmedämm-Verbundsystems mit
vorgeknickter Eckbewehrung aus Gewebe und
Kunststoffwinkeleinlage,
einschl. einspachteln, als Zulage zur Systemarmierung.
im Bereich von Fenstern, Türen und Gebäudeecken.
Leistung auserhlab vorgenanten Positionen
Menge: 130,000 m

**05.20 Anarbeiten WDVS, Blechrohr**
Anarbeiten des Wärmedämm-Verbundsystems
an Wasserspeier u. ä. aus Blechrohr D ca. 10 cm
Ort: Südanbau
Menge: 3,000 St

**05.21 Anarbeiten WDVS, Dachleiterhalter**
Anarbeiten des Wärmedämmverbundsystems
an Dachleiter-Halterungen an der Fassade
aus Blech B ca. 5mm, H ca. 10 cm
Abrechnung nach Anzahl der WDVS-Durchdringungen:
Menge: 14,000 St

**05.22 Schrägschnitte am Wärmedämmverbundsystem**
Schrägschnitte am Wärmedämmverbundsystem
als Zulage
Ort: verjüngung der Dämmung an Bestandstür
Menge: 5,000 m

**05.23 Zulage WDVS, Einarbeiten von ELT-Leitungen**
Herstellung von Aussparungen in den Dämmplatten für
Rohrverlegung, Schellenbefestigung, ELT-Leitungen usw.
die sich auf dem Bestandsfassadengrund befinden
Ort: Fassade
Abrechnung nach Länge der Leitungsführung
Menge: 30,000 m

**05.24 Zulage WDVS, Einarbeiten von Abdeckleisten**
für vertikale Abdeckleisten der Porenbetonelemente und überstehende Verschraubungen (1 pro 60) cm
Breite ca. 12 cm x 2,5 cm aus Metall, wandseitige
Ausparungen und Löcher in den 12 cm Mineralfaserplatten vornehmen
Abrechnung nach Länge der Abdeckleisten
Menge: 180,000 m

**05.25 Halterungen für Vordächer,Lampen etc.**
Halterungen für Vordächer,Lampen etc.
als Zulage zum WDVS
in hergestelltes WDVS
inkl. Haltematerial (Dübel) und Montage
Menge: 10,000 St

**05.26 Elektrodosenhalter, WDVS**
Elektrodosenhalter aus Polypropylen in
Wärmedämm-Verbundsystem, inkl. Ausfräsen der
Dämmschicht.
Durchmesser : 68 mm
Tiefe : 65 mm
Menge: 10,000 St

**05.27 Bewegungsfugen, Aluprofil, WDVS**
Bewegungsfugen aus Aluminium- oder Kunststoffprofilen und Dichteinlage passend für das Wärmedämm-Verbundsystem.
Dämmplattendicke  :  120 -160 mm
als Eckfuge (Gebäudeecke Anschluss zu Neubau)
Gebäudebewegungsfugen, Hinterfüllprofil
und elastischer Dichtungsmasse/ Dichtungseinlage entsprechend dem Aufbau des
Wärmedämm-Verbundsystems.
Menge: 8,000 m

**05.28 Perimeterdämmung, XPS-PW 140 mm**
Perimeterdämmung, XPS 140 mm
Wärmedämmung von erdberührten Wänden außerhalb der Bauwerksabdichtung
Perimeterdämmung auf Sockel-/ Fundamentaußenwand als
Wärmedämmung aus Polystyrol-Hartschaumplatten.
Leistung einschl. Eckausbildung und Herstellen von
Ausschnitten für Durchdringungen. Platten einlagig und dicht
gestoßen mit lösungsmittelfreiem Kleber punktweise verkleben.
Die Leistung ist einschl. Fugendichtband unterhalb der
Fassadendämmung anzubieten
Wärmedämmung : XPS
Anwendungsgebiet : DIN 4108-10
Dämmdicke : 140 mm
WLG : 035
Anwendung : WAP
Sockelhöhe: ca. 60 cm
Ort: Sockelbreiche am östlichen Anbau der Halle (Geräteanbau)
Dämmgrund: Mauerwerk, Stahlbeton, abgedichtet siehe Abdichtungspositionen
Plattenklebesystem abgestimmt auf vorbeschr. Abdichtungssysteme
Angeb. Fabrikat : '......................'
Menge: 45,000 m²

**05.29 wie vor, jedoch am Sockel, XPS 100 mm**
wie vor, jedoch am Sockel, XPS 100 mm
Ort: sonstige Sockelbreiche rund ums Gebäude
Dämmgrund: Mauerwerk, Stahlbeton, Porenbeton abgedichtet
Menge: 160,000 m²

**05.30 Gewebearmierung, Sockel**
Gewebearmierung mit Glasfasergewebe auf
Wärmedämmplatten im Sockelbereich von Außenwänden.
Das Gewebe in Armierungsmasse einbetten und planspachteln.
Die Gewebestöße überlappend mind 10 cm ausführen
(nach Herstellervorschrift).passend zum Untergrund
mit Armierungsschicht/ Gewebeinlage
Gewebe in gleicher Dicke plan überspachteln.
Untergrund: Perimeterdämmung XPS
Ort: aufgehende Sockelwandflächen o. teilw Fassadenb.
Menge: 110,000 m²

**05.31 Doppel-Armierung, Sockel**
Armierungsmörtel, 2. Lage, auf mechanisch vermehrt belastete
Sockelflächen nach Erhärtung der ersten Armierungslage,
einschl. Armierungsgewebe, stoßversetzt zu den ersten Bahnen
Gewebe im Nassmörtel eindrücken.
Mörteldicke  :  ca. 4 mm
nach notwendigkeit und Angabe Bauleitung
Menge: 30,000 m²

**05.32 Sockelputz im Außensockelbereich inkl. Anstrich**
Sockelputz im Außensockelbereich inkl.  Anstrich
passend zum Untergrund aus armierter Spachtelschicht
Schlagregenbeanspruchungsgruppe: III
Bauteil: Außenwand
Oberputz: mineralisch
Festigkeitsklasse CS II nach EN 998-1
Spritzwasserbeanspruchung/ Wasserabweisend
kapillare Wasseraufnahme: W 2
Putzgrund  :  XPS Dämmung mit Gewebearmierung
Oberfläche  :  Glattputz mit gefilzter Oberfläche
Sockelhöhe  :  ca. 50 bis 70 cm
Farbton Anstreich : nach Wahl AG grauton (Sockelgeeignet)
Hersteller / angebotenes Produkt: '................'
Menge: 110,000 m²

**05.33 Leibungen, Außenwandputz glatt**
Leibungsputz für Fenster und Türen im Außenbereich.
wie Vorpos. nur für Leibungen
Leibungstiefe  : bis 200 mm
Oberfläche  :  glatt
Menge: 25,000 m

**05.34 Vertikale Schutzschicht DIN 18533 vor erdberührter**
Vertikale Schutzschicht DIN 18533 vor erdberührter
Gebäudeaußenfläche, aus einer Drainplatte ( Noppenbahn mit
Vlies) und abdichtungsseitiger PP-Gleitfolie herstellen.
inkl. Befestigungsmaterial
Menge: 80,000 m²

**05.35 Abschluss Kunststoffnoppenbahn, Klemmschiene**
Abschluss Kunststoffnoppenbahn, Klemmschiene
Abschlussprofil zur mechanischen Befestigung von
vorgenanter Gleit- Schutz- und Drainschicht
Befestigung: gedübelt nach Herstellerangaben
Ort: oberer Abschluss von Gleit- Schutz- und Drainschicht
Untergrund: XPS-Dämmung Porenbeton/ Beton
Menge: 190,000 m

**05.36 Silikonfugen**
Silikonfugen herstellen
inkl. aller notwendigen Vorarbeiten
Fugenbreite bis 8 mm
Menge: 550,000 m

**05.37 Gerüstankerstopfen, WDVS**
Gerüstankerstopfen in Wärmedämm-Verbundsystem, aus
imprägniertem Weichschaum + Farbbeschichtung wie
Fassadenfarbe.
Ausführung während der Gerüstrückbauarbeiten
Lochdurchmesser : bis 17 mm
Menge: 40,000 St

**05.38 Fassadenanstrichsystem**
Fassadenanstrichsystem auf Silikatbasis
auserhalb von Flächen des oben genanten
3mm Putzes gefärbt mit Egalisierungsanstrich
Ort: für Bestands und Nebenbereiche nach Ang. Bauleitung
in Kleinflächen
Dispersionssilikatfarbe gemäß DIN 18363
Bauteil : Fassaden, WDVS, Putzflächen
Höhen: von OKG bis 11 m
Eigenschaften: strukturerhaltend, wasserabweisend,
sehr hoch CO2- und wasserdampfdurchlässig
ohne bioziden Filmschutz
Farbton: nach Wahl des Bauherrn, matt, leicht getönt
(Farbton gleich wie aus Pos. Oberputz)
inkl. Grundierung
Farbe: Dispersions-Silikatfarbenbasis
Menge: 25,000 m²

**05.39 wie Vorposition nur mit starker/ dunkler Tönung**
Menge: 15,000 m²

**05.40 Fassadenanstrichsystem auf vorhanden Altputz-Putzflächen**
Fassadenanstrichsystem mit Untergrundputzsystem für Bestandsflächen ohne WDVS auf Silikatbasis
Dispersionssilikatfarbe gemäß DIN 18363
einschl. Untergrundvorbehandlung
Aufbau: Reinigung, Grundierungen in den Lagen, Glasfasergewebe in mineralischen Armierungsputz, Spachtelung (Glattputz/ Filzputz) als Oberputz und Anstrich
Höhen: von OKG bis 5 m
Ort: WC-Anbau Giebelwand
Eigenschaften: strukturerhaltend, wasserabweisend,
sehr hoch CO2- und wasserdampfdurchlässig
ohne bioziden Filmschutz
Farbton: nach Wahl des Bauherrn, matt, stark getönt
(Farbton gleich wie Pos. 5.07)
Hersteller/angebotenes System: '................'
Menge: 40,000 m²

**05.41 wie vor, jedoch Leibungen**
Zulage zu Vorpositionen (Fassadenanstrichsystem)
im Bereich von Leibungen (Kleibflächen und Streifen)
Menge: 12,000 m²

**05.42 Hallentorzargen, Sanierungsanstrich**
Torzargen aus massiven Stahlprofile mit deckendem Anstrich anschleifen, Aufbringen eines Sanierungsanstrichsystems auf Basis von Kunstharz, lösemittelhaltig, aromatenfrei, mit Rostschutzpigmenten
bestehend aus Grundierung und Deckanstrich
Oberfläche: matt
Farbton: dunkler Grauton nach Wahl AG (z.B. RAL 7016)
Menge: 3,000 m²
